# Wethaubrücke bei Schönburg, ENB_RWB_011
Angebotsaufforderung (GAEB 90, DA83)
Vergabenummer: 01
DV-Nummer: 01
Währung: EUR
Auftraggeber: Verbandsgemeinde Wethautal Bauamt

## Gesamtbaumaßnahme
Datum: 24.03.26

### 01 Hier1 01

#### 01.01 BAUSTELLENEINR., BAUBEGL.LEISTUNGEN

**01.01.1 Baustelle einrichten Sämtl.LV-Abschn. Zufahrt vorh.**
StL-Nr. 21910110711 1
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.2 Baustelle räumen Sämtl. LV-Abschn.**
StL-Nr. 21910111201 1
Baustelle von allen Geräten, Anlagen, Einrichtungen und
dgl. räumen. Benutzte Flächen und Wege entsprechend dem
ursprünglichen Zustand herrichten. Soweit nicht für
bestimmte Leistungen für das Räumen der Baustelle gesonderte Positionen im Leistungsverzeichnis enthalten
sind, gilt die Pauschale
für alle Leistungen sämtlicher Abschnitte des Leistungsverzeichnisses.
Menge: 1,000 Psch

**01.01.3 Absteckung der Baufeldgrenz, incl. Dokumentation**
Absteckung der Baufeldgrenzen
Absteckung der Baufeldgrenzen, incl. Dokumentation.
Anlieferung in 4-facher Ausfertigung auf Weißpapier
und jeweils 1-fach digital im dxf-Format.
Menge: 1,000 psch

**01.01.4 Autokran liefern und aufstellen. Autokran nach Wahl des AN, entsprechend den**
Autokran liefern und aufstellen.
Autokran nach Wahl des AN, entsprechend den
technischen Anforderungen.
Traglast 60 t
Ausladung ca. 20 m.
Nach Einsatzzeit abbauen und von der Baustelle
enfernen.
Incl. Betriebskosten.
Incl. Herrichten der Standfläche.
Menge: 2,000 St

**01.01.5 Fahrstraße zur Baustelle aus Stahlplatten herstellen. Stahlplatten 6m * 1,8m ***
Fahrstraße zur Baustelle aus Stahlplatten herstellen.
Stahlplatten 6m * 1,8m * 14mm,
Stahlplatten liefern, verlegen, aufnehmen und von der
Baustelle abtransportieren,
Menge: 1200,000 m²

**01.01.6 Fahrstraße aus Stahlplatten, Mietverlängerung.**
Fahrstraße aus Stahlplatten, Mietverlängerung.
Stahlplatten 6m * 1,8m * 14mm,
Mietverlängerung für gesamte Fläche pro Tag
Menge: 33600,000 m²d

**01.01.7 Fahrstraße zur Baustelle, Stahlplatten reinigen. Stahlplatten 6m * 1,8m * 14mm,**
Fahrstraße zur Baustelle, Stahlplatten reinigen.
Stahlplatten 6m * 1,8m * 14mm,
Stahlplatten reinigen
Menge: 130,000 St

**01.01.8 Fahrstraße zur Baustelle, Stahlplatten richten. Stahlplatten 6m * 1,8m * 14mm,**
Fahrstraße zur Baustelle, Stahlplatten richten.
Stahlplatten 6m * 1,8m * 14mm,
Stahlplatten richten
Menge: 40,000 St

**01.01.9 Bauzaun aufstellen und entfernen Zaunhöhe 2,0 m Stahlgitter-FT**
StL-Nr. 21910120733 1
Bauzaun nach Unterlagen des AG einschl. der erforderlichen Tore und Pfosten standsicher aufstellen, während
der Bauzeit vorhalten und unterhalten sowie nach Beendigung der Bauzeit entfernen. 70 v.H. des Preises werden nach Aufstellen, der Rest nach Entfernen des Bauzaunes vergütet.
Zaunhöhe = 2,00 m.
Zaun aus Stahlgitter-Fertigteilen.
Menge: 200,000 m

**01.01.10 Bauzaun umsetzen Zaunhöhe 2,0 m StahlgitterFT**
StL-Nr. 21910121233 1
Bauzaun innerhalb der Baustelle umsetzen. Nicht wiederverwertbare Teile ersetzen.
Zaunhöhe = 2,00 m.
Zaun aus Stahlgitter-Fertigteilen.
Menge: 100,000 m

**01.01.11 Reptilienschutzzaun herstellen Lieferung, Auf- und Rückbau sowie Vorhaltung**
Reptilienschutzzaun herstellen
Lieferung, Auf- und Rückbau sowie Vorhaltung eines
Reptilienschutzzaunes
Reptilienschutzzaun aus Gewebeplane mit
Überstiegschutz, Höhe: 50 cm, davon min 10 cm
umgeschlagen und mit Erde angedeckt bzw. in das
Erdreich als Untergrabschutz eingelassen.
Aufstellung erfolgt umlaufend um die Baustellenzufahrt
und die Bauflächen. Der Zaun hat eine ausschließliche
Leitfunktion, das Einbringen von Eimerfallen ist nicht
vorgesehen.
Vorhaltung: gesamte Bauzeit im Zeitraum Anfang Juni
bis Ende September
Ein evtl. notwendiger Ersatz von porösen oder defekten
Zaunteilen ist in den Einheitspreis mit
einzukalkulieren.
Maßnahme umfasst aller zur Herstellung notwendigen
Materialien und Stoffe.
Herstellung erfolgt in Abstimmung mit dem AG und der
ökol. Bauüberwachung.
Abrechnung erfolgt auf Nachweis.
Menge: 550,000 m

**01.01.12 Baustellenschild anfert. und aufst.**
StL-Nr. 21910140700 1
Baustelleninformationsschild einschließlich Aufstellvorrichtung nach Unterlagen des AG anfertigen und beschriften, zur Baustelle anfahren und standsicher aufstellen. Notwendige Erdarbeiten ausführen, Fundamente
herstellen. Statischen Nachweis erbringen. Bauschild
während der Bauzeit unterhalten und säubern.
Menge: 1,000 St

**01.01.13 Baustellenschild abbauen Schild 4,0/3,0 m Verwerten**
StL-Nr. 21910141711 1
Baustelleninformationsschild und Aufstellvorrichtung
abbauen, Fundamente abbrechen. Abbruchgut nach Wahl des
AN verwerten. Benutzte Fläche entsprechend dem ursprünglichen Zustand herrichten.
Größe = 4,00/3,00 m.
Baustelleninformationsschild und Aufstellvorrichtung
nach Wahl des AN verwerten.
Menge: 1,000 St

**01.01.14 Baustelleneinrichtungsplan liefern Baustelleneinrichtungsplan für die gesamte Bauzeit**
Baustelleneinrichtungsplan liefern
Baustelleneinrichtungsplan für die gesamte Bauzeit
spätestens 2 Wochen vor Beginn der Arbeiten liefern.
Der Baustellenein- richtungsplan muss im Wesentlichen
enthalten:
- bauzeitliche zuwegung mit eventuellen Beschilderungen
- Büro- und Lagerflächen
- Standorte von Großgeräten
- Standorte von sonstigen stationären Baumaschinen und
  Anlagen
- Anzahl und Lage der Versorgungsanlagen für die
Baustelle
- Entsorgungseinrichtungen
Auflistung der wesentlichen auf der Baustelle
vorhandenen Geräte und Hilfsmittel fortschreiben.
Anlieferung in 4-facher Ausfertigung auf Weißpapier
und jeweils 1-fach digital im dxf-Format.
Menge: 1,000 psch

**01.01.15 Bauzeitenplan Bauzeitenplan mit einer Aufgliederung in die wesentlichen**
Bauzeitenplan
Bauzeitenplan mit einer Aufgliederung in die
wesentlichen Leistungen als Balkenplan aufstellen,
spätestens 2 Wochen nach Auftragserteilung dem AG zur
Genehmigung 4-fach in Papier und 1-fach digital
liefern.
In den Bauablauf eingreifende Arbeiten Dritter sind
gemäß Koordinations- und Abstimmungsverantwortung des
AN im Bauzeitenplan aufzunehmen.
Einscjl. detailierter Arbeitspläne der Folgewoche.
Intervall der Fortschreibung = wöchentlich.
Menge: 1,000 psch

**01.01.16 Hochwassermaßnahmeplan Hochwassermaßnahmeplan gemäß Muster des LHW**
Hochwassermaßnahmeplan
Hochwassermaßnahmeplan gemäß Muster des LHW
(Landesbetriebes für Hochwasserschutz und
Wasserwirtschaft) erstellen.
Vorlage des  Hochwassermaßnahmeplanes bei der Unteren
Wasserbehörde spätestens 14 Tage vor Baubeginn.
Auslegen des Hochwassermaßnahmeplanes auf der
Baustelle.
Bei Hochwassergefahr tägliche Einholung der
Wasserstände der Pegel Grochlitz.
Menge: 1,000 psch

**01.01.17 Brückenbeschilderung, einschließlich Pfosten und Fundament**
Brückenbeschilderung, einschließlich Pfosten und
Fundament
Brückenbeschilderung, einschließlich Pfosten und
Fundament
nach Unterlagen des AG anfertigen und beschriften, zur
Baustelle anfahren und standsicher aufstellen.
Notwendige Erdarbeiten ausführen,
Fundament aus Magerbeton herstellen.
Pfosten aus Stahl, feuerverzinkt.
Schild VZ 250 (420 mm) mit Zusatzschild VZ 1022-10
(Maße 315 x 420 mm).
Aushubmaterial aufnehmen und entsorgen. Entsorgung wir
nicht extra vergütet.
Menge: 2,000 St

**01.01.18 Vorhandenes Schild demontieren und auf der Baustelle lagern. Nach Fertigstellung wieder montieren**
Vorhandenes Schild demontieren und auf der Baustelle
lagern.
Nach Fertigstellung wieder aufstellen
Schild des DAV (Deutscher Anglerverband).
Schild, einschließlich Pfosten und Fundament
nach Unterlagen des AG standsicher aufstellen.
Notwendige Erdarbeiten ausführen,
Fundament aus Magerbeton herstellen.
Pfosten aus Stahl, feuerverzinkt.
Aushubmaterial aufnehmen und entsorgen. Entsorgung wir
nicht extra vergütet.
Menge: 1,000 St

**01.01.19 Probekörper herstellen 10 x 10 x 10 cm 21 Tage lagern**
StL-Nr. 2191017271300 1
Probekörper für Kontrollprüfungen aus Beton, Einpressmörtel oder hydraulisch gebundenem Tragschichtmaterial
herstellen und nach Lagerung im Baubereich dem AG übergeben.
Abmessung = 10 x 10 x 10 cm.
Lagerungsdauer auf der Baustelle 21 Tage.
Menge: 4,000 St

**01.01.20 Lichtbilder herst. und liefern**
StL-Nr. 219101620 1
Lichtbilder über den wesentlichen Bauablauf des Bauwerks in digitalisierter Form (Auflösung mindestens
1024 mal 768 Pixel, 24 Farben) mit Digitalkamera herstellen und auf mit dem AG abgestimmten Datenträger (CD
oder DVD) liefern. Das Komprimierungsverhältnis bzw.
die Bildqualität ist so zu wählen, dass durch die Komprimierung keine für den Sachverhalt wesentlichen Bildinformationen verloren gehen.
Menge: 50,000 St

**01.01.21 Bestandsunterlagen herst. und lief.**
StL-Nr. 219101613 1
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch

#### 01.05 VERKEHRSSICHERUNG AN ARBEITSSTELLEN

**01.05.1 Verkehrsrechtliche Anordnung einh. gebührenfrei**
StL-Nr. 22110592001 1
Verkehrsrechtliche Anordnung für Einrichtung und Be-
trieb der Verkehrssicherung sämtlicher Abschnitte des
Leistungsverzeichnisses nach Unterlagen des AG einholen
und zugehörige Unterlagen erstellen. Erforderliche
Ortsbesichtigungen zur Erstellung der Planunterlagen
durchführen.
Gebührenfrei.
Menge: 1,000 Psch

**01.05.2 Verkehrssich. läng. Dauer aufbauen Umleitungsstrecke VZ-Plan des AG auß. Kraft setzen**
Verkehrsumleitung längerer Dauer, einschließlich Verkehrszeichen betriebsfertig aufbauen. Vorhalten,
Kontrolle,
Wartung, Instandsetzung, Betreiben und Abbauen werden
nicht gesondert vergütet.
Vorübergehende Verkehrssicherungsmaßnahmen durchführen.
Verkehrssicherung an Umleitungsstrecke für Radwege.
Nach Verkehrszeichenplan des AG.
Vorhandene Verkehrsschilder nach Unterlagen des AG außer Kraft setzen.
Neue temporäre Schilder:
- Umleitungsschilder für Radwege (Fahrrräder):
6 Stk.
- Geschwindigkeitsbeschränkung:
2 Stk.
- Aufhebung der zulässigen Geschwindigkeit
2 Stk.
- Warnschild  "Achtung Radfahrer"
2 Stk.
Für Verkehrsführungsstrecke:
- ab Schönburg auf die L204
- von L204 am Abzweig  "Wassermühle" zurück auf
den Radweg
Anfallende Gebühren 'werden nicht gesondert
erstattet.'
Menge: 1,000 Psch

#### 01.06 ERDBAU

**01.06.1 Bauliche Anlage abbrechen ohne Sprengen ges. Abbr. verw.**
StL-Nr. 224106060991901 1
Bauliche Anlage abbrechen. Anlage nach Unterlagen des
AG.
Anlage 'Brückenüberbau'
Anlage aus 'Holz und Stahl'
Ohne Sprengen.
Abbruch bis 'Oberkante der Widerlager,
Überbau vor Ort demontieren, unterschiedliche
Materalien trennen, und von der Baustelle
abtransportieren'
Gesamtes Abbruchgut nach Wahl des AN verwerten.
Menge: 1,000 Psch

**01.06.2 Bauliche Anlage abbrechen. Sitzgruppe**
Bauliche Anlage abbrechen. Anlage nach Unterlagen des
AG
(Gemeinde).
(21)Anlage vorh. Sitzgruppe, bestehend aus 1 Bank, 1
Tisch,
1 Abfalleimer
Anlage aus 'Holz und Stahl, Kunststoff'
Vorhandene Sitzgruppe aufnehmen und aufladen.
Zum Bauhof des AG transportieren und abladen.
Fahrstrecke ca. 5 km.
Incl. aller Nebenkosten.
Menge: 1,000 Psch

**01.06.3 Oberboden abtragen und andecken Neigung über 1:4 Abtrag bis 10 cm Böschungen Andeck. ü. 5-15cm Abrechnung Abtrag**
StL-Nr. 224106113011202011
Oberboden ggf. einschließlich Vegetationsdecke abtragen
und profilgerecht wieder andecken einschließlich erforderlicher Zwischenlagerung auf Flächen nach Wahl des
AN. Beschreibung der Homogenbereiche nach Unterlagen
des AG.
Neigung der Abtragsfläche steiler als 1:4.
Dicke des Abtrages bis 10 cm.
Andeckung auf Böschungen. Böschungen aufrauen und mit
Rillen versehen.
Dicke der Andeckung über 5 bis 15 cm.
Abrechnung nach Abtragsprofilen.
Menge: 3,000 m³

**01.06.4 Oberboden abtragen und andecken Abtr.über 10-30cm Andeck. ü. 5-15cm Abrechnung Abtrag**
StL-Nr. 224106113092902011
Oberboden ggf. einschließlich Vegetationsdecke abtragen
und profilgerecht wieder andecken einschließlich erforderlicher Zwischenlagerung auf Flächen nach Wahl des
AN. Beschreibung der Homogenbereiche nach Unterlagen
des AG.
Neigung der Abtragsfläche 'horizontal'
Dicke des Abtrages über 10 bis 30 cm.
Andeckung 'auf Weidefläche'
Dicke der Andeckung über 5 bis 15 cm.
Abrechnung nach Abtragsprofilen.
Menge: 2,000 m³

**01.06.5 Boden für Baugruben profilgerecht lösen und laden, Abfuhr und Deponierung**
Boden für Baugruben
profilgerecht lösen und laden, Abfuhr und Deponierung
werden nicht gesondert vergütet,
Aushub ab Geländeoberfläche,
Baugrube für Widerlager, Flügel und Winkelstützwände,
Maße der Baugrube in m 'nach Zeichnung',
Aushubtiefe bis 2,50 m,
Bodenklassen 3 und 4.
Ausführung 'gemäß Zeichnung'.
Menge: 85,000 m³

**01.06.6 Baust. lief. als BW-Hinterfüll. einb Baust. Unterl. AG Wasserschutzgeb. gesamter Bereich Abrechng.Auftrag**
StL-Nr. 224106610911101 1
Baustoff liefern und als Bauwerkshinterfüllung profilgerecht einbauen und verdichten.
Hinterfüllung für 'Widerlager, Flügelwände und
Stützwände'
Baustoff nach Unterlagen des AG. Einbaudokumentation
nach Unterlagen des AG übergeben.
Baustoff für Einbau in Wasserschutzgebieten nach Unterlagen des AG geeignet.
Gesamter Hinterfüllbereich.
Abrechnung nach Auftragsprofilen.
Menge: 70,000 m³

#### 01.07 LANDSCHAFTSBAUARBEITEN

**01.07.1 Rasenfläche auflockern, Unebenheiten mit Oberboden ausgleichen.**
Rasenfläche auflockern, Unebenheiten
mit Oberboden ausgleichen.
Oberboden des AG innerhalb der Baustelle gewinnen und
fördern.
Menge: 1200,000 m²

**01.07.2 Rasenansaat mit RSM herstellen Menge 20 g/m2 RSM 7.1.1**
Rasenansaat mit RSM herstellen. Saatgut ohne Entmischung ausbringen, einarbeiten und andrücken.
Neigung 'horizontal'
Fläche 'Weidefläche'
Saatgutmenge = 20 g/m2.
Regelsaatgutmischung (RSM) 7.1.1 Gewinnungsgebiet Nr.5,
Landschaftsrasen, Standard ohne Kräuter.
Menge: 400,000 m2

**01.07.3 Schutz für Baumstamm herstellen StU ü. 100-150 cm Polst. Wahl AN Brett 24 mm Höhe mind. 2,00m Schutz Verwert.AN**
StL-Nr. 221107004331101 1
Schutz für Baumstamm durch Mantel mit Polsterung herstellen und während der Bauzeit vor- und unterhalten.
Der Mantel darf den Baumstamm und die Wurzelanläufe
nicht berühren.
Stammumfang über 100 bis 150 cm.
Polsterung des Stammes nach Wahl des AN.
Mantel aus Brettern, 24 mm dick, lückenlos befestigen.
Mantelhöhe mindestens 2,00 m.
Schutz nach Beendigung der Bauarbeiten abbauen und nach
Wahl des AN verwerten.
Menge: 4,000 St

**01.07.4 Schotterrasen für Sitzgruppe herstellen. - Unterbau: 30 cm Schotterpackung (Kantkorn), 30**
Schotterrasen für Sitzgruppe herstellen.
- Unterbau: 30 cm Schotterpackung (Kantkorn), 30 cm
- Vegetationsschicht: Mischung aus Schotter/Splitt und
 Oberboden/Kompost, 15 cm.
- Saatgut: RMS 7.1.1 Gewinnungsgebiet Nr.5
Menge: 6,000 m²

**01.07.5 Schotterrasen für 2 Wendeplätze herstellen. - Unterbau: 30 cm Schotterpackung (Kantkorn), 30**
Schotterrasen für 2 Wendeplätze herstellen.
- Unterbau: 30 cm Schotterpackung (Kantkorn), 30 cm
- Vegetationsschicht: Mischung aus Schotter/Splitt und
 Oberboden/Kompost, 15 cm.
- Saatgut: RMS 7.1.1 Gewinnungsgebiet Nr.5
Menge: 30,000 m²

**01.07.6 Schutz der auf Stock gesetzten Gehölze. Ausführung nach Wahl des AN.**
Schutz der auf Stock gesetzten Gehölze.
Ausführung nach Wahl des AN.
Herstellen, unterhalten und beseitigen.
Abfallstoffe gehen in Eigentum des AN über und sind
fachgerecht auf dessen Kosten zu entsorgen.
Menge: 1,000 psch

**01.07.7 Schutz der Schrammborde auf dem Parkplatz im Bereich mit einer Fahrbreite 3,45 m**
Schutz der Schrammborde auf dem Parkplatz.
Schrammborde im Bereich mit einer Fahrbreite von
3,45 m.
Schutz nach Wahl des AN.
Herstellen, unterhalten und beseitigen.
Abfallstoffe gehen in Eigentum des AN über und sind
fachgerecht auf dessen Kosten zu entsorgen.
Menge: 20,000 m

#### 01.13 ASPHALTBAUWEISEN

**01.13.1 Asphaltbefestigung trennen Anbauber. quer schneiden Dicke ü. 6-12 cm**
StL-Nr. 2231130382103 1
Asphaltbefestigung geradlinig trennen.
im Anbaubereich quer zur Fahrbahnachse,
Trennen durch Schneiden.
Dicke der Asphaltbefestigung über 6 bis 12 cm.
Menge: 10,000 m

**01.13.2 Asphaltbefestigung aufnehmen Geh- und Radwege Dicke ü. 6-12 cm Tiefe ü. 10-20 cm Länge max. 25 cm Aufbr. Verw. AN**
StL-Nr. 223113028503021031
Asphaltbefestigung aufbrechen und aufnehmen.
Fläche = Geh- und Radwege.
Dicke der Asphaltbefestigung über 6 cm bis 12 cm.
Gesamtaufbruchtiefe über 10 bis 20 cm.
Aufbruchstücke zerkleinern, Kantenlängen höchstens
25 cm.
Aufbruchgut nach Wahl des AN verwerten.
Menge: 30,000 m²

**01.13.3 Asphalttragsch. aus AC 32 TS herst. Bk3,2 Bitumen 30/45 Mischfüller zwei Lagen**
StL-Nr. 223113108492210 1
Asphalttragschicht aus Asphalttragschichtmischgut
AC 32 T S herstellen. Anlieferung des Asphaltmischguts
in thermoisolierten Transportbehältern.
In Verkehrsflächen der Belastungsklasse Bk3,2.
Einbau '6 cm'
Bindemittel = 30/45.
Fremdfüller = Mischfüller.
In zwei Lagen.
Menge: 60,000 m²

**01.13.4 Asphaltdecksch. aus AC 16 D S herst Bitumen 10/40-65A Aufhellung Kalk.füller CC 70**
StL-Nr. 223113308911100 1
Asphaltdeckschicht aus Asphaltbeton für Asphaltdeckschichten AC 16 D S in Verkehrsflächen nach Unterlagen
des AG herstellen. Anlieferung des Asphaltmischguts
in thermoisolierten Transportbehältern.
Einbau '4 cm'
Bindemittel = 10/40-65 A.
Grobe Gesteinskörnung mit Anteil und Art von Aufhellungsgestein nach Unterlagen des AG.
Fremdfüller = Kalksteinfüller Kategorie CC 70.
Menge: 60,000 m²

**01.13.5 Anschluss a. Fuge m. Fugenm. herst. Bord-Randfuge Deckschicht Tiefe 40 mm Breite 20 mm Verf. mit Trstr. Fugenmasse N2**
StL-Nr. 223113912410641011
Anschluss als Fuge mit Fugenmasse herstellen.
Randfuge vor Borden.
In der Asphaltdeckschicht ausbilden.
Fugenspalttiefe = 40 mm.
Fugenspaltbreite = 20 mm.
Fugenspalt verfüllen in einer Lage mit Trennstreifen.
Mit heiß verarbeitbarer Fugenmasse Typ N2, einschließlich zugehörigem und zuvor aufgetragenem Voranstrichmittel.
Menge: 18,000 m

**01.13.6 Fugenfüllung herstellen Querfuge Deckschicht bis 20 m Tiefe 40 mm Breite 20 mm verf. mit Trstr. Fugenmasse N2**
StL-Nr. 223113942211641011
Fugenfüllung herstellen.
Querfuge.
In der Asphaltdeckschicht.
Einzellängen bis 20,00 m.
Fugenspalttiefe = 40 mm.
Fugenspaltbreite = 20 mm.
Fugenspalt verfüllen in einer Lage mit Trennstreifen.
Mit heiß verarbeitbarer Fugenmasse Typ N2, einschließlich zugehörigem und zuvor aufgetragenem Voranstrichmittel.
Menge: 6,000 m

#### 01.16 GERÜSTE, BEHELFSBRÜCKEN

**01.16.1 Traggerüst herstellen Öffnungen n. U. Wasserd.Abdeckung Grdg.beseit.0,5 m**
StL-Nr. 222116106110100 1
Traggerüst der Bemessungsklasse B für gesamtes Bauwerk
nach statischen, konstruktiven und sicherheitstechnischen Erfordernissen herstellen, vorhalten, unterhalten
und beseitigen.
Öffnungen nach Unterlagen des AG freihalten.
Gerüst mit wasserdichter Abdeckung im Verkehrsbereich.
Gründung herstellen und bis 0,50 m unter Oberfläche des
künftigen Geländes bzw. der künftigen Gewässersohle beseitigen.
Menge: 2,000 St

**01.16.2 Arbeitsgerüst herstellen Öffnungen des AG Wasserd.Abdeckung Umweltschutzeinr.**
StL-Nr. 222116306901101001
Arbeitsgerüste, einschließlich ggf. erforderlicher
Gründung sowie ggf. erforderlicher Treppentürme und
weiterer Leitergänge, nach statischen, konstruktiven
und sicherheitstechnischen Erfordernissen herstellen
und beseitigen, für den Zeitraum der eigenen Leistung
vorhalten und unterhalten.
Einsatzort 'Widerlager und Winkelstützwände'
Öffnungen nach Unterlagen des AG freihalten.
Gerüst mit wasserdichter Abdeckung.
Einrichtungen zum Schutz der Umwelt nach Unterlagen des
AG einbauen, vorhalten, unterhalten, ggf. betreiben und
beseitigen.
Menge: 2,000 St

#### 01.18 ING.BAUTEN AUS BETON U. STAHLBETON

**01.18.1 Beton abbrechen Widerlager Stahlbeton C20/25 bis C35/45 O.Erschütterung Bew. erhalten Verwerten**
StL-Nr. 222118013233211 1
Beton nach Unterlagen des AG abbrechen.
Bauteil = Widerlager.
Material = Stahlbeton.
Druckfestigkeitsklasse über C20/25 bis C35/45.
Abbruch ohne Erschütterungen.
Anschlussbewehrung erhalten.
Abbruchgut nach Wahl des AN verwerten.
Menge: 5,000 m³

**01.18.2 Bew. Beton einschl. Schalung herst. Widerlager Stahlbeton C30/37 XF2, XC4, XD1 Riemchen Vertikal Besenstrich**
StL-Nr. 222118313214605211
Bewehrten Beton einschließlich Schalung nach Unterlagen
des AG herstellen. Schalung vorhalten und beseitigen.
Bewehrung und Traggerüst der Bemessungsklasse B werden
gesondert vergütet.
Bauteil = Widerlager.
Art der Verwendung = Stahlbeton.
Druckfestigkeitsklasse C30/37.
Expositionsklasse XF2, XC4 und XD1.
Sichtflächenschalung = Einseitig gehobelte Riemchen
gleichen Querschnitts.
Schalungsverlauf vertikal.
Oberfläche mit Besenstrich (Rosshaar) versehen.
Menge: 7,000 m3

**01.18.3 Betonstahl einbauen Widerlager BSt 500 S**
StL-Nr. 22211821321 1
Betonstahl entsprechend statischen und konstruktiven
Erfordernissen einbauen.
Bauteil = Widerlager.
Stahlsorte BSt 500 S.
Menge: 3,000 t

**01.18.4 Bew. Beton einschl. Schalung herst. Stützwand Stahlbeton C30/37 XF2, XC4, XD1 Schaltafeln Vertikal Besenstrich**
StL-Nr. 222118313714601211
Bewehrten Beton einschließlich Schalung nach Unterlagen
des AG herstellen. Schalung vorhalten und beseitigen.
Bewehrung und Traggerüst der Bemessungsklasse B werden
gesondert vergütet.
Bauteil = Stützwand.
Art der Verwendung = Stahlbeton.
Druckfestigkeitsklasse C30/37.
Expositionsklasse XF2, XC4 und XD1.
Sichtflächenschalung = Schaltafeln.
Schalungsverlauf vertikal.
Oberfläche mit Besenstrich (Rosshaar) versehen.
Menge: 10,000 m³

**01.18.5 Betonstahl einbauen Stützwand BSt 500 S**
StL-Nr. 22211821371 1
Betonstahl entsprechend statischen und konstruktiven
Erfordernissen einbauen.
Bauteil = Stützwand.
Stahlsorte BSt 500 S.
Menge: 4,000 t

**01.18.6 Unbewehrten Beton herstellen Zum Ausfüllen Ohne Schalung Abr. Frischbeton**
StL-Nr. 222118338699911 1
Unbewehrten Beton nach Unterlagen des AG herstellen.
Beton zum Ausfüllen von Hohlräumen.
Druckfestigkeitsklasse '>= C30/37'
Expositionsklasse 'VERGUSSBETON FÜR DEN EINBAU DER
BRÜCKENLAGER'
Zusätzliche Anforderungen 'XC4, XD1, XF2, WA'
Beton ohne Schalung herstellen.
Abgerechnet wird die eingebaute Frischbetonmenge.
Menge: 0,100 m³

**01.18.7 Unbewehrten Beton herstellen Fundament C12/15 X0 Mit Schalung Abr. Frischbeton**
StL-Nr. 222118338121021 1
Unbewehrten Beton nach Unterlagen des AG herstellen.
Beton für Fundament.
Druckfestigkeitsklasse C12/15.
Expositionsklasse X0.
Beton einschließlich Schalung herstellen. Schalung vorhalten und beseitigen.
Abgerechnet wird die eingebaute Frischbetonmenge.
Menge: 2,000 m³

#### 01.19 STRAßENANBINDUNG

**01.19.1 Gründungsplanum herstellen**
Gründungsplanum
Gründungsplanum planieren und profilieren.
Feinplanie für den Straßenbau herstellen einschl.
Verdichten der Gründungssohle gemäß den
Forderungen nach RAS-Bestimmungen (Ev2 = 45
MN/m2) nach dem Aushub; Ausführung unmittelbar
vor dem Einbringen der Sauberkeitsschicht, als
planebene Fläche mit höchstens +/- 2 cm Höhendifferenz auf eine Länge von 5,00 m, einschl. des
Abrüttelns mit geeignetem Gerät. Überschüssiges
Material ist nach Wahl des AN zu beseitigen,
einschl. Kippgebühr.
Menge: 60,000 m²

**01.19.2 Frostschutzschicht einbauen. Straßenanbindungen**
Frostschutzschicht als 1. Tragschicht
Frostschutzschicht als 1. Tragschicht ZTVT-StB 95,
im Bereich Fahrbahn liefern, einbauen und
lagenweise verdichten, Toleranz für Sollhöhe +0,5/-
1,5 cm.
Verdichtungsgrad Dpr mind. 100 v. H.
Material: gebrochenes Diabasmaterial, Körnung
0/56 mm, abgerechnet wird nach Auftragsprofilen.
Schichtdicke: 31 cm
Straßenanbindungen
Menge: 60,000 m²

**01.19.3 Schottertragschicht herstellen, 15 cm**
Schottertragschicht 0/45, 0,15 m
Schottertragschicht ZTVT-StB 95, im Bereich der
Fahrbahn, Verdichtungsgrad DPr mind. 100 % aus
gebrochenen Diabasmaterial, Körnung 0/45 mm,
Schichtdicke bis 15 cm, liefern,einbauen und
verdichten.
Verdichtungsmodul: Ev2 = 120 MN/m2
Abgerechnet wird nach Auftragsprofilen
Menge: 60,000 m²

#### 01.20 INGENIEURBAUTEN AUS STAHL

**01.20.1 Aluminiumkonstruktion entsprechend statischen und konstruktiven Erfordernissen, Überbau**
Aluminiumkonstruktion entsprechend statischen und konstruktiven Erfordernissen nach Unterlagen des AG
einschl. aller Verbindungsmittel herstellen und montieren. Vorbereiten der Stahloberfläche sowie Aufbringen der Beschichtungen werden nicht gesondert vergütet,
Bauteil = Brückenüberbau aus Aluminium, Material
Klasse A1,
Konstruktion geschweißt,
Gesamtlänge: 10,28 m,
Gesamtbreite: 2,86 m
Geländerhöhe: 1,30 m
Lackierung der Fachwerke, Geländer und Unterseite,
Farbe: RAL 7012 Basaltgrau
Rutschfeste Beschichtung der Fahrbahn - R13,
Antigrafitty-Beschichtung,
Prüffähige Statik und Ausführungspläne
Bemessung nach Eurocode 9 sowie EN1991
Verkehrslast q = 5 KN/m2,
Mit Statischem Nachweis und Ausführungsplanung, Incl.
der Lager
Menge: 1,000 Psch

#### 01.21 LAGER,ÜBERGÄNGE,GELÄNDER F. KUNSTB.

**01.21.1 Stahlgeländer einbauen Stützwand Stahl Füllstabgeländer Verank.Fusspl. Verz/EP HS/PUR HS**
Geschweißtes Stahlgeländer nach Unterlagen des AG einbauen.
Abgerechnet wird nach Länge des Handlaufs zwischen den
Achsen der Endpfosten bzw. Endstäbe.
Geländer für Stützwand.
Material = Stahl
Höhe des Geländers '1,30 m'
Ausbildung als Füllstabgeländer.
Verankerung mit Fußplatte und Verbundankern.
Korrosionsschutz: Geländer feuerverzinken, zu beschichtende Flächen sweep-strahlen. Zwischenbeschichtung auf
Epoxidharzgrundlage, lösemittelarm (high solid), nach
Blatt 94/95, Sollschichtdicke 120 mym. Deckbeschichtung
auf Polyurethan-Grundlage, lösemittelarm (high solid),
nach Blatt 94/95 oder auf Polyurethan-Grundlage nach
Blatt 87, Sollschichtdicke 80 mym.
Farbe der Außenbeschichtung: RAL 7012 Basaltgrau
Menge: 14,000 m

**01.21.2 Geländerverankerun g einbauen Stützwand Stahlplatte Verz/EP HS/PUR HS**
Verankerung für Geländer nach Unterlagen des AG einbauen.
Einbau auf Stützwand.
Verankerung = Fußplatte aus Stahl, 160 * 160 * 20 mm,
mit 4 Betonankern D=16 mm, feuerverzinkt.
Korrosionsschutz: Fußplatte feuerverzinken, zu beschichtende Flächen sweep-strahlen. Zwischenbeschichtung auf Epoxidharzgrundlage, lösemittelarm (high solid), nach Blatt 94/95, Sollschichtdicke 120 mym. Deckbeschichtung auf Polyurethan-Grundlage, lösemittelarm
(high solid), nach Blatt 94/95 oder auf Polyurethan-
Grundlage nach Blatt 87, Sollschichtdicke je 80 mym.
Farbe der Außenbeschichtung: RAL 7012 Basaltgrau
Menge: 12,000 St

USt %: 19,00
